# Schlüterstrasse 8, 10625 Berlin
Angebotsaufforderung (GAEB DA XML 3.2, DA83)
Projekt: SCHLÜ 1
Währung: EUR
Vergabeart: Freihändige Vergabe
Abgabeort: Covivio Immobilien GmbH Lietzenburger Str. 90 10719 Berlin F
Sicherheit Vertragserfüllung %: 0,00
Sicherheit Gewährleistung %: 0,00
Auftraggeber: Covivio Lux Residential S.à.r.l., c/o Covivio Immobilien GmbH
Ausführungsort: Schlü 1, Schlüterstraße 8, 10625 Berlin, Ansprechpartner Herr Ziegler, E-Mail norman.ziegler@covivio.immo
Erstellt mit: 5 260907, NOVA AVA, 12.09.2026

## LEISTUNGSÜBERSICHT
In dieser Ausschreibung sind Arbeiten für WDVS und Fassadensanierung aufgeführt. Einige Kenndaten:

| Leistung | Menge |
| --- | --- |
| WDVS, MiWo d=160 mm, WLG 035, mit Putz | 910 m2 |
| Beschichtung Silikatfarbe | 925 m2 |
| Leibungen herstellen t= 150mm | 300 m |
| Alufensterbänke, Z=380-400mm | 45 m |

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
## ALLGEMEINE PROJEKTBESCHREIBUNG SCHLÜ 1
Grundstück:
Schlüterstrasse 8, 10625 Berlin

Projekt Kürzel:
SCHLÜ 1

Energetische Sanierung und Balkonanbau
Bei dem Bauvorhaben Schlüterstrasse 8 handelt es sich um ein 4-geschossiges (EG-3.OG) Mehrfamilienhaus im Hinterhof. Das Gebäude ist freistehend ohne Anschlüsse an andere Gebäude.

Das Gebäude ist unterkellert und die Fassaden sind verputzt. Die Bestandswände bestehen aus Mauerwerk und der Dachstuhl aus Holz. Die Geschossdecken sind mit Ausnahme der Massivdecke über dem Kellergeschoss ebenfalls in Holzbauweise errichtet worden. Das Dach ist zum Teil mit Zink und Dachpappe gedeckt.

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
Kennzahlen:
Wohneinheiten Bestand =  16 WE
Treppenhäuser = 1 TRH

## ALLGEMEINE TECHNISCHE VORBEMERKUNGEN WDVS
Der sachliche Geltungsbereich ergibt sich ebenso wie die technische Ausführung aus den ATV:
DIN 18345 Wärmedämm-Verbundsysteme
und den anerkannten Regeln der Technik.

Ergänzend sind u.a. folgende ATV / DIN zu berücksichtigen:
DIN 18 299  Allgemeine Regelungen für Bauarbeiten jeder Art
DIN 18 330  Mauerarbeiten
DIN 18 363  Maler- und Lackiererarbeiten-Beschichtungen
DIN 4102  Brandverhalten von Baustoffen und Bauteilen
DIN 4108  Wärmeschutz und Energie-Einsparung in Gebäuden
DIN 4109  Schallschutz im Hochbau
DIN 18 540  Abdichten von Außenwandfugen im Hochbau mit Fugendichtstoffen
DIN EN 13 163  Wärmedämmstoffe für Gebäude - Werkmäßig hergestellte Produkte aus expandiertem
 Polystyrol (EPS) - Spezifikation
DIN EN 13 164  Wärmedämmstoffe für Gebäude - Werkmäßig hergestellte Produkte aus extrudiertem
 Polystyrol (XPS) - Spezifikation
DIN EN 13 165  Wärmedämmstoffe für Gebäude - Werkmäßig hergestellte Produkte aus Polyurethan-Hartschaum  (PU) - Spezifikation
DIN EN 13 501  Klassifizierung von Bauprodukten und Bauarten zu ihrem Brandverhalten
DIN EN 13 658  Putzträger und -profile aus Metall
DIN EN 13 914-1  Planung, Zubereitung und Ausführung von Außen- und Innenputzen - Teil 1: Außenputze
DIN EN 15 824  Festlegungen für Außen- und Innenputz mit organischen Bindemitteln

IVD-Merkblätter
Industrieverband Dichtstoffe e.V. (IVD)

Weiterhin gelten sämtliche europäischen und nationalen Vorschriften, Merkblätter, Stoff- und Prüfnormen usw. jeweils in ihrer aktuellen Fassung sowie die Herstellerverarbeitungsangaben, Zulassungen und Empfehlungen der jeweiligen Fachverbände.

## ALLGEMEINE TECHNISCHE VORBEMERKUNGEN MALERARBEITEN
Der sachliche Geltungsbereich ergibt sich ebenso wie die technische Ausführung aus den ATV:
DIN 18 363 Maler- und Lackiererarbeiten- Beschichtungen
DIN 18 364 Korrosionsschutzarbeiten an Stahlbauten
DIN 18 366 Tapezierarbeiten
sowie den anerkannten Regeln der Technik.

Ergänzend sind u.a. folgende ATV / DIN zu berücksichtigen:
ATV DIN 18 299  Allgemeine Regelungen für Bauarbeiten jeder Art

DIN EN 13 300 Beschichtungsstoffe- Wasserhaltige Beschichtungsstoffe und Beschichtungssysteme für Wände und  Decken im Innenbereich - Einleitung

BFS Merkblatt 8
Innenbeschichtungen, Tapezier- und Klebearbeiten auf Betonflächen
Herausgeber: Bundesausschuss Farbe und Sachwertschutz (BFS)

BFS Merkblatt 12
Oberflächenbehandlung von Gipsplatten (Gipskartonplatten) und Gipsfaserplatten
Herausgeber: Bundesausschuss Farbe und Sachwertschutz (BFS)

Weiterhin gelten sämtliche europäischen und nationalen Vorschriften, Merkblätter, Stoff- und Prüfnormen usw. jeweils in ihrer aktuellen Fassung sowie die Herstellerverarbeitungsangaben, Zulassungen und Empfehlungen der jeweiligen Fachverbände.

## ALLGEMEINE TECHNISCHE VORBEMERKUNGEN METALLBAU AUSSEN
Der sachliche Geltungsbereich ergibt sich ebenso wie die technische Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von Stahlbauteilen durch Beschichtungssysteme
DIN EN ISO 8501  Vorbereitung von Stahloberflächen vor dem Auftragen von Beschichtungsstoffen

DASt-Richtlinie 007  Lieferung, Verarbeitung und Anwendung wetterfester Baustähle, Herausgeber: Deutscher Ausschuss für Stahlbau
Merkblatt 405  Korrosionsschutz von Stahlkonstruktionen durch Beschichtungssysteme, Herausgeber: Stahl-Informations-Zentrum
Merkblatt 434  Wetterfester Baustahl, Herausgeber: Stahl-Informations-Zentrum
Merkblatt 822  Die Verarbeitung von Edelstahl Rostfrei, Herausgeber: Informationsstelle Edelstahl Rostfrei
Merkblatt 823  Schweißen von Edelstahl Rostfrei, Herausgeber: Informationsstelle Edelstahl Rostfrei

Weiterhin gelten sämtliche europäischen und nationalen Vorschriften, Merkblätter, Stoff- und Prüfnormen usw. jeweils in ihrer aktuellen Fassung. Als vereinbart gelten weiterhin die Herstellerverarbeitungsangaben, Zulassungen und Empfehlungen der jeweiligen Fachverbände.

## ZUSÄTZLICHE TECHNISCHE VORBEMERKUNGEN - METALLBAU AUSSEN
1. Ausführung und Konstruktion
1.1 Allgemeine Hinweise zur Ausführung und Konstruktion

Der AN überprüft eigenverantwortlich am Bau die in den Zeichnungen angegebenen Maße und klärt Unstimmigkeiten vor Arbeitsausführung mit dem AG ab.

Ist Schweißen nur auf zinkfreiem Untergrund zulässig, sind die Flanken auf einer Breite von mindestens 10 mm vollständig von Zink zu befreien. Bei Schweißarbeiten in der Nähe von Bauteilen der Baustoffklasse B2 bzw. B3 nach DIN 4102 Teil 1 sind geeignete Brandschutzmaßnahmen vom Auftragnehmer zu treffen. Das gilt analog für oberflächenfertige Bauteile anderer Baustoffklassen, insbesondere für glänzende, lackierte und gläserne Oberflächen. Der Nachweis der Schweißerprüfung für die entsprechenden Arbeiten kann vom Auftraggeber personenbezogen verlangt werden. Ebenso kann der Nachweis über ausgebildete Schweißaufsichtspersonen gemäß DIN EN ISO 14731 - Schweißaufsicht; Aufgaben und Verantwortung, gefordert werden.

Alle notwendigen Schmiede-, Bohr- und Schweißarbeiten sind grundsätzlich vor dem Verzinken auszuführen. Die Gewinde verzinkter Gewindebolzen sind bei der Montage nicht nachzuschneiden, sondern anzuschmelzen. Analog ist bei durch die Verzinkung unbeweglich gewordenen Bändern und anderen beweglichen Teilen zu verfahren.

Die Verbindung von Bauteilen als lösbare oder nicht lösbare Verbindung ist dem Auftragnehmer freigestellt, sofern sich nicht aus Plänen, Beschreibungen, Werkzeichnungen oder Normen etwas anderes ergibt.

Dehnungs- und Montagestöße sind in ausreichender Zahl einzuplanen. Sie sind so zu gestalten, dass eine geräuschlose und ungehinderte Bewegung der Elemente untereinander und gegen den Baukörper gewährleistet ist.

Zur Verankerung der Stahlkonstruktion in dafür vorgesehene Bauelemente sind nur Dübel mit bauaufsichtlicher Zulassung zu verwenden.

Es sind keine freie Enden von Handläufen und Geländern in Flucht- und Rettungswegen von Gebäuden mit größerer Nutzeranzahl zulässig.

Bei dem Zusammenbau unterschiedlicher Metalle muss sichergestellt sein, dass keine Kontaktkorrosion auftritt.

Für jegliche Beschichtungs-, Maler- und Lackierarbeiten sind Probeflächen auszuführen. Diese sind nach angemessener Standzeit auf Ihre Haftfähigkeit und Ihre Untergrundverträglichkeit zu prüfen.

Alle Teile sind vor dem Einbau ausreichend gegen Korrosion zu schützen. In Feuchträumen sind nur nicht rostende Teile zu verwenden. Feuerverzinkte Teile sind nicht zu fetten, sondern anderweitig (z.B. im Chromsäurebad) zu passivieren. Fehlstellen und Beschädigungen sind auf der Baustelle nach Möglichkeit mit Spritzverzinkung zu beseitigen, anderenfalls ist Zinkstaubbeschichtung mit 94 - 96 % Zinkstaubanteil zulässig. Schweißschlacken und Rauchniederschläge sind vorher zu beseitigen. Zinknasen dürfen nicht abgeschlagen oder abgeschnitten werden. Ein manuelles Bearbeiten oder Abschmelzen ist zulässig und ggf. notwendig.

1.2 Geländer und Umwehrungen
Geländer und sonstige Umwehrungen müssen die aus Sicherheitsgründen geforderte Höhe haben. Das gleiche gilt für den lichten Abstand senkrechter Geländerstäbe sowie für den Abstand zum Fußboden. Dabei sind die Bauordnungen der Länder zu beachten; bei Unklarheiten ist der Architekt zu befragen.

Bei Ausführung von Geländern sind folgende Mindestanforderungen unaufgefordert zwingend einzuhalten:
Senkr. Stababstand:  < 120 mm
Max. horiz. Abstände (Durchtreten): < 40 mm
Max. Abstand Stufe/Untergurt:  < 160 mm
Höhe <12,00 m ü. Gelände:  > 900 mm ü. Fertigbelag
Höhe > 12,00 m ü. Gelände:  > 1100 mm ü. Fertigbelag
Min. Lastaufnahme:  > 1,0 KN/m im öffentl. Bereich

Die vorgenannten Lasten sind in einer Höhe von 1,00 m über Fertigbelag in Ansatz zu bringen.
Geländer sind so zu bemessen, dass sie die auftretenden Belastungen ohne sichtbare Verformungen aufnehmen. Die Prüfung hat entsprechend ETB mit weichem und hartem Stoß zu erfolgen. Des weiteren sind Längsstöße und Schiebennähe bei thermischer Belastung zu bemessen. Der AN führt den entsprechenden prüffähigen statischen Nachweis.

Der AN ist für die Bemessung aller Bauteile, Verbindungen und Befestigungsmittel allein verantwortlich. Werden vom AG Dimensionierungen genannt, so sind diese als gestalterischer Vorschlag zu verstehen und durch den AN prüffähig nachzuweisen.

Sofern die Berechnungen des AN andere Dimensionierungen ergeben, als die Gestaltungsvorschläge des AG vorsehen, so ist der AG rechtzeitig vor Arbeitsausführung hierüber schriftlich in Kenntnis zu setzen.

1.3 Befestigung
Die Verankerung am Bau muss die temperaturbedingte Verformung spannungsfrei aufnehmen können.

Die eingesetzten Dübel zur Befestigung müssen auf den Untergrund abgestimmt sein; ihre Spreizkräfte dürfen keine zu großen inneren Spannungen erzeugen. Bei nicht ausreichend festem Untergrund sind Injektionsanker zu verwenden. Das Einschlagen von Schrauben in Standarddübel ist nicht zulässig. Fehlbohrungen sind mindestens im Abstand entsprechend der Tiefe des Bohrloches bzw. des fünffachen Dübelaußendurchmessers zu korrigieren.

Befestigungen von schweren Bauteilen auf Wärmedämm-Verbundsystemen dürfen nur mit wärmedämmenden und druckfesten Stützkörpern, Konsolen oder sonstigen für den Zweck geeigneten Bauteilen ausgeführt werden.
Anschweißplatten sind rechtzeitig vom Auftragnehmer zum bauseitigen Einbau in Stahlbetonbauteile zu liefern.

1.4 Statik
Eine prüffähige statische Berechnung aller Konstruktionen / Verankerungen ist rechtzeitig vor Ausführungsbeginn beim Prüfingenieur einzureichen.

Grundsätzlich dürfen nur bauaufsichtlich zugelassene Befestigungs- und Verbindungsmittel aus dem System eines Herstellers verwendet werden, dabei sind die entsprechenden Zulassungen und Einbauvorschriften zu beachten.

Soweit der AN nicht bauaufsichtlich zugelassene Systeme verwendet, sind von ihm zu eigenen Lasten die erforderlichen Zustimmungen im Einzelfall termingerecht zu erbringen.

1.5 Konstruktions- und Werkstattpläne
Vom AN erstellten Unterlagen müssen dem Tragwerksplaner, Architekten und Prüfingenieur zur Prüfung und Freigabe vorgelegt werden, vor Genehmigung dürfen die Werkstatt- bzw. Montagearbeiten nicht begonnen werden.

Es sind nur Bauausführungen auf Basis der vom AG freigegebenen Pläne zugelassen.
Eine freigegebene Planung entbindet den Auftragnehmer aber nicht von seiner eigenen Prüfungs- und Hinweispflicht und von seiner Planungsverantwortung. Diese bleiben unberührt.

## ZUSÄTZLICHE TECHNISCHE VORBEMERKUNGEN
01  Allgemeines
Anschlüsse für Wasser, Energie werden durch den AG in erforderlichem Maß auf dem Baufeld zur Verfügung gestellt. Die Kosten hierfür werden über einen in der Auftragsverhandlung festzulegenden Prozentsatz von der Schlussrechnungssumme in Abzug gebracht. Die Verteilung der Medien vom Übergabepunkt (z. B. Baustromverteiler des AG) bis zum Arbeitsplatz ist Sache des AN.

Für vom AN selbst vorgesehene Lagerflächen u.ä. besteht generelle Abstimmungspflicht mit dem AG. Der AN kann ggf. aus Platzgründen keine eigenen Tagesunterkünfte, Magazincontainer, etc. aufstellen.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## 3221 WDVS
Datum: 09.07.2025

### Titel 1 WDVS + Fassadensanierung

#### Abschnitt 1.1 Allgemeine Leistungen und Vorarbeiten

**1.1.10 Baustelleneinrichtung**
*** Pauschalposition
Diese Position beinhaltet alle notwendige Baustelleneinrichtungen
für Fassadenarbeiten, die zur vertragsgemäßen Erfüllung der
Bauleistungen erforderlich sind.

Fassadensilo bzw. Standmischer, Durchlaufmischer, Geräte, Werkzeuge
sowie Magazincontainer für Baustellengeräte, Materialcontainer,
Müllentsorgung (Baumischcontainer bzw. Bauschuttcontainer), Bagger für
Aushubarbeiten (falls notwendig), mobilen zusätzlichen Bauzaun (falls notwendig)
und gegebenenfalls Mannschaftscontainer.
inkl. an- und abtransportieren sowie aufbauen und einrichten.

Hinweis: Diese Position beinhaltet Einrichten, Vorhalten (für komplette Leistungszeit)
und Räumen der BE.
Menge: 1,000 psch

**1.1.20 Schäden diagnostizieren, kenzeichnen und protokollieren (gesamte Fassade)**
*** Pauschalposition
Gründliches Überprüfen der Oberfläche auf vorhandene
Schäden durch Abklopfen und Kennzeichnung der entsprechenden
Stellen, Festhalten von Art, Umfang und Menge der Schäden im
Beisein der Bauleitung in einem Protokoll, als Grundlage für die
Festlegung der Arbeitsausführung und der späteren Abrechnung der
fertigen Arbeiten.

Gesamte Fläche ca. 925,0 m2

Hinweis: Die Ergebnisse müssen fotografisch und schriftlich
dokumentiert werden.
Menge: 1,000 psch

**1.1.30 Besonderer Schutz Bauelemente Fenster und Eingangstüren**
Anbringen, Unterhalten und Beseitigen einer gegen Staub und
Spritznebel dichten, transparenten Folienabklebung auf Fenster-
und Türflächen zum Schutz von Blend- und Flügelrahmen sowie
Glasflächen gegen Verschmutzung und Beschädigung. Fensterflügel
so abkleben, dass sie zum Lüften geöffnet werden können.

ca. 85 Fenster und Türen
Menge: 140,000 m2

**1.1.40 Putz prüfen, Haftzugprüfung, Oberflächenfestigkeit**
Oberflächenfestigkeit von Putzflächen prüfen, mit
Handwischprüfung und Ritznadel.

Bauteil : Außenwand
Menge: 20,000 Stk

**1.1.50 Hohllagen abschlagen**
Prüfung und Abschlagen von hohlliegenden, nicht
tragfähigen Putzschichten, inkl. fachgerechter Entsorgung
des anfallenden Schuttmaterials. Aufbringen eines
Niveauausgleiches mit artgleichem Material.

Hinweis: Abrechnung nach Aufmaß und nach erfolgter
Schadensdiagnose
Menge: 300,000 m2

**1.1.60 Partieller Ausgleich an Putzfehlstellen**
Erstellen eines Niveauausgleiches nach DIN 18 202 Tab.
3 mit 2-lagigem Putz mindestens der Mörtelgruppe CS II
nach DIN EN 998 oder anderen geeigneten Baustoffen an
Putzfehl- oder Hohlstellen.

An ubenen Oberflächen entsprechend evtl. Arbeitsgang wiederholen,
ggfs. Mauerrisse fachgerecht schließen.
Menge: 300,000 m2

**1.1.70 Untergrund reinigen, grober Schmutz**
Reinigen des Untergrundes von grober Verschmutzung,
z. B. Gips-, Mörtel-, Farbreste oder Öl.
Menge: 925,000 m2

**1.1.80 Dachgesims überarbeiten bzw. Instandsetzen**
Fachgerechte Instandsetzung des Dachgesims.
Ersetzung bzw. Reparatur des Dachgesims inkl. Anstrich bzw. farbliche Behandlung (wie Bestandsfarbe)

Hinweis: Eine Bemusterungserstellung und Absprache mit Bauleitung notwendig.

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Menge: 3,000 m

**1.1.90 Rückbau und Entsorgung der Außenfensterbänke aus Metall**
Fachgerechte Demontage und Entsorgung der Fensterbänke
aus Metall, inkl. aller erforderlichen Nebenarbeiten. Die Demontage
ist ohne Beschädigung der angrenzenden Bauteile vorzunehmen.

Leibungstiefe: ca. 20 cm
Menge: 220,000 m

**1.1.100 Rückbau und Entsorgung der Außenfensterbänke aus Beton**
*** Bedarfsposition ohne GB
Fachgerechte Demontage und Entsorgung von
Außenfensterbänken aus Betonwerkstein.

Stärke: ca.4 bis 5 cm
Tiefe: ca. 21 cm
Material: Betonwerkstein
Menge: 1,000 m

**1.1.110 Leibungsputz entfernen, Bauschutt entsorgen**
Fachgerechtes entfernen des Leibungsputzes und Entsorgung
des anfallenden Bauschutts.

Tiefe: ca. 15 cm
Stärke: ca. 3 cm
Menge: 300,000 m

**1.1.120 Mauerabdeckung Attika demontieren + entsorgen**
Mauerabdeckung Attika (Brandwand), Blende aus Zinkblech
entfernen und entsorgen, provisorisch abdecken, Abdeckung
unterhalten bis zum Einbau der  neuen Attikaabdeckung

Größe : Zuschnitt bis 600 mm
Menge: 35,000 m

#### Abschnitt 1.2 Arbeitsvorbereitung / Untergrundvorbereitung

**1.2.10 Bitumendickbeschichtung 2K und Grundierung Sockelbereich**
*** Bedarfsposition ohne GB
Herstellen einer Sockelwand-Abdichtung auf Mauerwerk
mit einer hochflexiblen, standfesten, kunststoff-modifizierten
Bitumendickbeschichtung, unter Beachtung der Herstellerangaben
und DIN 18195, in zwei Arbeitsgängen abdichten, erste Lage als
Kratzspachtelung, einschl. Gewebeflies (bzw. Schutz- und Gleitvlies)
Haftgrund zur Vorbereitung für die Dichtungsschichten aufgetragen.

Höhe: mind. 30-50 cm ab GOK
Mindest-Trockenschichtdicke: 4 mm
Erzeugnis: 2K, schnelltrocknend
Inkl. Untergrund-Grundierung.

Haftgrund zur Vorbereitung für die Dichtungsschichten aufgetragen.

Achtung: Diese Position beinhaltet die gründliche Reinigung der Fugen
bei stark beschädigten Wänden, ein Stabilisierungsputz zum Ausgleich
dieser Wandflächen und Zuschließung aller offenen Fugen.

Ausführungsort: Sockelbereich
Menge: 30,000 m2

**1.2.20 Rückbau und Entsorgung Bestandsputz und Ausgleicharbeiten**
*** Bedarfsposition ohne GB
Rückbau und Entsorgung des Bestandsputz um einen
tragfähigen Untergrund für WDVS zu schaffen.
inkl. Ausgleich und Grundierung vor WDVS-Arbeiten.

Untergrund: bauzeitlicher Kratzputz

Hinweis: Menge ist ca. 20% der gesamten Fassadenfläche
Menge: 185,000 m2

**1.2.30 Grundierungen mit Tiefengrund**
Liefern und aufbringen einer Tiefengrundierung aus
lösemittelfreier Kunstharzdispersion passend zum
System.

Untergrund: bauzeitlicher Kratzputz

Angebotenes Fabrikat Grundierung: '............................................................' (Bieterergänzung)
Menge: 925,000 m2

**1.2.40 Grundierung mit Tiefengrund, fungizid**
*** Bedarfsposition ohne GB
Voranstrich für Außenputz auf trockenen Unterputz oder
Armierungsschicht, Auftrag gemäß Herstellerangaben.

Art des Untergrunds: Unterputz, Armierungsschicht
Art des Auftrags: Voranstrich
Art des Auftrags: Haftgrund auf fungizider Basis
Folgeschicht: Putz

Angebotenes Fabrikat Grundierung fungizid: '............................................................' (Bieterergänzung)
Menge: 925,000 m2

**1.2.50 Schilder entfernen, wieder befestigen**
Schilder an Bestandsfassade vor Ausführung des
Wärmedämm-Verbundsystems entfernen, der BL übergeben
und nach Abschluss der Arbeiten mit Distanzdübeln wieder
befestigen; Durchdringungen mit komprimierbarem Dichtungsband
verschließen und dreiseitig mit Silikon in Fassadenfarbe versiegeln.
Menge: 2,000 Stk

**1.2.60 Sprechanlage demontieren, wieder montieren**
Klingel- und Sprechanlage vor Ausführung des
Wärmedämm-Verbundsystems demontieren, lagern,
säubern und nach Abschluss der Arbeiten mit Abstandshaltern
wieder montieren; Kabel während der Bauzeit sichern.

Größe: ca. 200/500 mm
Menge: 1,000 Stk

#### Abschnitt 1.3 WDVS

**1.3.10 WDVS MiWo, gemäß Anforderung ABZ d= 160 mm, WLG 035, inkl. Putz**
Mineralwolle, Außenwand mit mineralischem Oberputz geklebt
und gedübelt einschl. Armierung und Egalisierungsanstrich herstellen
als komplette Leistung.

Reinigen in Form von Abfegen bzw. Abbürsten des Untergrundes zur
Entfernung von losen und halblosen Verunreinigungen sowie Grundieren
der gesamten zu bearbeitenden Fläche mit Haftgrund auch für den Oberputz
ist in diese Position einzurechnen.

An Fenster- und Türecken sind zusätzliche Armierungsgewebestreifen diagonal zu
den Ecken einzubauen.
Alle Anarbeitungen an Durchdringungen und Öffnungen sind hier mit einzurechnen.

Das schlagregendichte Abdichten von diversen Anschlussfugen mit langsam
expandierendem Fugendichtband aus vollimprägniertem Weichschaumstoff und
Ausbildung von Dehnfugen mit entsprechenden Profilen sind in diese Position
mit einzurechnen. Dies betrifft u. a. die Anschlüsse an Fenster, Türen,
Lüftungsöffnungen und deren Einbauteile, Fensterbänke, Türen, Dachanschlüssen
und anderen klebegeeigneten Bauteilen gem. Herstellervorschrift.

Im Bereich des Dämmstoffes mit Fugendichtungsband 2D - 15 / 3 - 9 mm
Untergrund:  Mauerwerk, bauzeitlichem Kratzputz
Dämmung:  Mineralwolle, WLG 035
Dämmstoffstärke: 160 mm
Baustoffklasse: A1 nach En 13501-1
Oberfläche:  mineralischer Oberputz als Dünnschicht-Leichtputz
Struktur:  Kratzputz, Körnung 2- 3 mm ohne Einfärbung

Angebotenes Fabrikat WDVS: '.......................................................' (Bieterergänzung)

Hinweis: Alle Putzschichten sind mit einem Kellenschnitt von den
Ein-/ Anbauteilen zu trennen!
Demontage der alten Fallrohre erfolgt bauseits.
Menge: 910,000 m2

**1.3.20 Musterflächen herstellen**
Zur Bemusterung sind Musterflächen herzustellen.
Der Ausführungsort ist mit der Bauleitung abzustimmen.

Größe: 1,00 x1,00 m
Menge: 1,000 Stk

**1.3.30 Beschichtung außen, Silikonharzfarbe, Fassade**
*** Bezugsbeschreibung
Beschichtung 2- fach  auf Oberputz im Außenbereich
mit Silikatfarbe in 3 verschiedenen Farbtönen bis zur vollständigen Deckung.

Untergrund: mineralischer Oberputz
als Dünnschicht-Leichtputz Kratzputz,  Körnung 2- 3 mm, weiß
Glanzgrad:  stumpfmatt

Farbton: gem. Farbkonzept o. nach Wahl des AG
Menge: 925,000 m2

**1.3.40 Beschichtung außen, Silikonharzfarbe, Leibungen**
Beschichtung der Fenster und Türleibungen 2- fach auf
Oberputz im Außenbereich mit Silikatfarbe in 3 verschiedenen
Farbtönen bis zur vollständigen Deckung.

Untergrund: mineralischer Oberputz
als Dünnschicht-Leichtputz Kratzputz,  Körnung 2- 3 mm, weiß
Glanzgrad:  stumpfmatt

Farbton: gem. Farbkonzept o. nach Wahl des AG
Menge: 300,000 m

**1.3.50 Zulage helle Tönung**
*** Bedarfsposition ohne GB
*** wie Position 1.3.30
einschl. der Grundierung
für helle Tönung (C1)
Menge: 1,000 m2

**1.3.60 Zulage mittlere Tönung**
*** wie Position 1.3.30
einschl. der Grundierung
für mittlere Tönung (C2)
Menge: 925,000 m2

**1.3.70 Zulage dunkle Tönung**
*** Bedarfsposition ohne GB
*** wie Position 1.3.30
einschl. der Grundierung
für dunkle Tönung (C3)
Menge: 1,000 m2

**1.3.80 WDVS, Sockel, EPS,Perimeterdämmung, B1, d=140mm, h=60cm**
*** Bezugsbeschreibung
Verwendung einer Sockelplatte aus expandiertem
Polystyrol-Hartschaum. Perimeterdämmung, bituminöse
Verklebung, EPS 035 PW, mit bituminöser Klebemasse dicht
gestoßen, Sonst WDVS-Aufbau wie vor.

Gesamthöhe: ca. 60 cm o. gem. konstruktivem Erfordernis
Dämmstoffstärke: 140 mm WLG: 035
Baustoffklasse: B1
Dämmung: expandiertem. Polystyrol-Hartschaumplatten (EPS) mit Stufenfalz
Kantenausbildung : stumpf
Inklusiv des Feuchteschutzes des Sockelbereichs und Putz
mineralischer Oberputz als Dünnschicht-Leichtputz
Struktur:  Kratzputz, Körnung 2- 3 mm
ohne Zwei Abdichtungsanstriche im Übergangsbereich
Oberputz/Perimeterdämmplatte  im erdberührten Bereich
zum Schutz vor aufsteigender Feuchtigkeit, mit kunststoffmodifizierter
PCC-Schlämme, kälteelastisch, riss überbrückend, matt, pigmentiert.
Ausführung : gemäß Herstellervorschrift

Ausführungsort: Sockelbereich ca. 62 m lang
Menge: 36,000 m2

**1.3.90 Minderpreis Minderstärke Sockeldämmung**
*** Bedarfsposition ohne GB
*** wie Position 1.3.80
Minderpreis für Minderstärke betreffend der aus der
Hauptposition benannten Dämmplatten. (z.B. 140 mm)
Menge: 1,000 m2

**1.3.100 Sockelprofil, verzinkter Stahl mit PVC-Überzug, Außenputz**
*** Bedarfsposition ohne GB
Sockelprofil aus verzinktem Stahlblech mit PVC-Überzug
zur Trennung von Wand- und Sockelbereich im Außenbereich.
Befestigungsmittel nach Wahl des Auftragnehmers.

Form Profil: Sockelprofil
Material Profil: verzinkter Stahl mit PVC-Überzug
Farbe: weiß
Schichtdicke Putz: 20 mm

Angebotenes Fabrikat Sockelprofil: '............................................................' (Bieterergänzung)
Menge: 62,000 m

**1.3.110 Dämmung der Fensterleibungen mit 20 mm PIR 023**
*** Bedarfsposition ohne GB
Die Fensterleibungen müssen gemäß aktuellen EnEV- Nachweis mit 20 mm PIR 023 gedämmt werden.

Die Leibungstiefe: ca. 15 cm
Menge: 300,000 m

**1.3.120 Leibungen, t=ca.150mm**
Ausbilden einer Fenster- Türleibung sowie Stürze mit wind- und
schlagregendichter, bewegungsfähiger Systemanschlussfuge mit Anputzleiste,
bestehend aus:

- Anputzleiste, selbstklebend
- integriertem, komprimiertem Fugendichtband
- Schutzlasche
- Putzanschlag
- eingespachtelter Gewebeeckwinkel im Übergang zur Wandfläche
- Putzoberfläche Leibung wie Hauptfläche
Leibungstiefe: ca. 150 mm

Hinweis: die Diagonalbewehrung oberhalb der Fensterecken ist mit der
Hauptposition abgegolten

Ausführungsort: Fenster - und Türanschlüsse sowie alle Stürze
Menge: 300,000 m

**1.3.130 Anputzleiste**
Anputzleisten mit integriertem Fugenband, an Fensterrahmen
und Türrahmen liefern und nach Herstellvorschrift montieren.

Angebotenes Fabrikat Anputzleiste: '.......................................................' (Bieterergänzung)
Menge: 300,000 m

**1.3.140 Kantenschutz-Gewebewinkel**
Liefern und Herstellen des Kantenschutzes mit Eckwinkel aus
Kunststoffeckschutzschiene mit Glasfasergewebe.

Ausführungsort: Gebäudeaußenkanten
Menge: 60,000 m

**1.3.150 Feuchteschutzanstrich durch 2k-Dispersionsspachtel mit Carbontechnologie im Sockelbereich aufbringen**
Aufbringen eines systemzugehörigen Feuchteschutzanstrichs
auf den vorbereiteten Untergrund in spritzwassergefährdeten
und/oder Sockel- und Untererdbereichen gem. Systemdetail des
Systemanbieters bis ca. 30 cm über die spätere Geländeoberkante
aus einem 2k-Dispersionsspachtel.

Vorher vorkonfektionierte und aufeinander abgestimmte Anteile
aus carbonfaserverstärkter Trockenkomponente mit pastöser
Komponente im Verhältnis 1 : 1 mischen. Anschließend
ggf. durch Wasserzugabe bis max. 10 % auf streichfähige
Verarbeitungskonsistenz einstellen. So vorbereiteten
Feuchteschutz bis auf die Bauwerksabdichtung führen.

Hinweis: Durch diese Maßnahme soll aufgrund hoher
Grundwasserspiegel (gemäß DIN 18533) das Eindringen von
Feuchtigkeit in das Sockeldämmsystem vermieden werden.

Beginn Sockel: OKG +- 0,00 cm
Produkt: Waterflex Carbon oder glw.

Innenhof Länge: ca. 62 m
Menge: 20,000 m2

**1.3.160 Zulage Panzer Gewebearmierung anstatt Doppelgewebe**
*** Bedarfsposition ohne GB
Panzer - Gewebearmierung als Zusatzarmierung für besonders
beanspruchte Fassadenflächen

Alternativ zur Verdopplung der Armierungsgewebe 2 m Hoch im EG

Ausführungsort: EG
Ausführung nur auf Anweisung der örtlichen Bauleitung!
Menge: 125,000 m2

**1.3.170 Rollkästen entfernen und entsorgen**
*** Bedarfsposition ohne GB
Vorhandene Rollkästen demontieren und entsorgen.
Die Terminfindung mit den jeweiligen Mietern obliegt dem AN.

Ort: EG-Fenster
Menge: 1,000 Stk

**1.3.180 Glattputz, EG Fenster und Haueingangstüren, 10 cm**
*** Bedarfsposition ohne GB
Herstellen eines Glattpuzes um alle Öffnungen für den
späteren Einbau der notwendigen Rollläden im EG.
Menge: 1,000 m

**1.3.190 Gesimsdämmung, ca. d=50mm, MiWo**
Anbringen eines systemzugehörigen WDVS-Systems auf
Betondachgesims.

Mineralwolle, Außenwand mit mineralischem Oberputz geklebt
und gedübelt einschl. Armierung und Egalisierungsanstrich
herstellen als komplette Leistung.

Untergrund:  Mauerwerk, bauzeitlichem Kratzputz
Dämmung: Mineralwolle, WLG 035
Dämmstärke: ca. 50 cm o. gem. konstruktivem Erfordernis
Baustoffklasse: A1 nach En 13501-1
Oberfläche:  mineralischer Oberputz als Dünnschicht-Leichtputz
Struktur: Kratzputz, Körnung 2- 3 mm ohne Einfärbung

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Menge: 20,000 m2

**1.3.200 Gerüstankerlöcher schließen**
Schließen der Gerüstankerlöcher im Zuge der
Abrüstarbeiten mit gleichem Material inkl. Oberputzauftrag.
Menge: 200,000 Stk

#### Abschnitt 1.4 Fensterbänke (Alu)

**1.4.10 Fensterbank unterfüttern, WDVS**
Fensterbank mit Trennlage und Dämmstoff unterfüttern,
für Wärmedämm-Verbundsystem, einschl. entfernen und
entsorgen der alten Ausgleichsschicht.

Dämmdicke: mind. 2 cm
Menge: 45,000 m

**1.4.20 2. Dichtungsebene Fensterbänke**
Herstellung einer Dichtungsebene mittels geeigneter
Dichtschlämme gegen Schlagregen und Nässe
Menge: 45,000 m

**1.4.30 Dichtband, Fenster/Tür, WDVS**
Vorkomprimiertes Dichtungsband / Dehnfugenband zur Aufnahme
von Bewegungen an Fenster- und Türrahmen, Fensterbank o.ä.,
kantenbündig mit Putz/Armierungsmörtel endend.

Angebotenes Fabrikat Dichtband: '..........................................................' (Bieterergänzung)
Menge: 45,000 m

**1.4.40 Außenfensterbank in Alu, Z 380-400mm**
Außenfensterbank aus Aluminiumblech, 3 mal gekantet,
ohne Unterschnitt, mit dazugehörigen Bordstücken aus
Fensterbank-Gleitabschluss, mit Dehnungsausgleich zur
Aufnahme von Bewegungen inkl. mechanischen Befestigung,
Thermohalter, aller Anschlüsse, Falze, Ausschnitte sowie elastische
Verfugung an Fenster und Betonwände in verschiedenen Einzellängen
liefern und einbauen. Herstellen der beidseitigen Unterschnitte und
nach Montage der Fensterbände deren Einputzen und Eindichten

Material: Aluminiumblech mit Antidröhnbeschichtung
Blechstärke: ca. 2,0 mm
Zuschnitt: ca. 380-400 mm
Min 3% Gefälle
Menge: 45,000 m

#### Abschnitt 1.5 Nistkästen

**1.5.10 Mauerseglerkasten**
*** Bedarfsposition ohne GB
Mauerseglerkasten liefern und nach Herstellervorschrift
einbauen inkl. aller Nebenarbeiten

Einbauort: nach Vorgabe des AG bzw. Planung
Menge: 1,000 Stk

**1.5.20 Starenkästen**
*** Bedarfsposition ohne GB
Starenkasten liefern und nach Herstellervorschrift einbauen
inkl. aller Nebenarbeiten

Einbauort: nach Vorgabe des AG bzw. Planung
Menge: 1,000 Stk

#### Abschnitt 1.6 Beschichtung Stahlgeländer, Absturzsicherung

**1.6.10 Endbeschichtung Bestandsgeländer aus Stahl, Absturzsicherung Fenster**
*** Bedarfsposition ohne GB
Erstbeschichtung auf Stahlgeländern (Rohr- oder Flachstahlkonstruktion)
im Außenbereich, bestehend aus Ober- und Untergurt und Füllstäben,
mit Kunstharzlack, bestehend aus Grund-, Zwischen- und Schlussbeschichtung.

Beschichtungsart: Erstbeschichtung
Werkstoff/Ausführung: Stahl
Schlussbeschichtungsstoff: Kunstharzlack
Glanzgrad: matt
Farbton: RAL 7016
Deckvermögen: deckend
Bauteil: Brüstungsgeländer
Höhe Geländer: ca. 110 cm
Einbauort: Außenbereich

Angebotenes Fabrikat Beschichtung: '................................................................' (Bieterergänzung)

Hinweis: Schutz der Bestandsgeländer mit geeigneter Abdeckung
während WDVS-Arbeiten ist in diese Position einzukalkulieren.

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Menge: 3,000 m

#### Abschnitt 1.7 Stundenlohnarbeiten

**1.7.10 Vorarbeiter**
*** Bedarfsposition ohne GB
Stundenlohnarbeiten Vorarbeiter,
einschließlich aller Zuschläge und Nebenkosten,
für Arbeiten, welche nicht in den Positionen erfasst sind und
gegen Nachweis zur Ausführung kommen, nur auf Weisung Bauleitung.
Menge: 1,000 h

**1.7.20 Helfer**
*** Bedarfsposition ohne GB
Stundenlohnarbeiten Vorarbeiter,
einschließlich aller Zuschläge und Nebenkosten,
für Arbeiten, welche nicht in den Positionen erfasst sind und
gegen Nachweis zur Ausführung kommen, nur auf Weisung Bauleitung.
Menge: 1,000 h

**1.7.30 Zulage für Arbeiten an Wochenenden (Samstag + Sonntag)**
*** Bedarfsposition ohne GB
Zulage für Arbeiten an Wochenenden (Samstag + Sonntag).

Aufschlag pro Stunde Arbeitseinsatz (Vorarbeiter / Facharbeiter / Helfer)
Menge: 1,000 h
